# Dachsanierung Grillhütte
Angebotsaufforderung (GAEB DA XML 3.3, DA83)
Projekt: P24114
Währung: EUR
Erstellt mit: GXML Toolbox V3.3 R20220330, ORCA AVA 27 27.00.00, 21.05.2026

## VORBEMERKUNG ZUR AUSSCHREIBUNG
VORBEMERKUNG ZUR AUSSCHREIBUNG

Bauvorhaben: Umbau und Sanierung Grillhütte Wildpark Potsdam

Bauort: Wildpark 2, 14471 Potsdam

Bauherr: Landesbetrieb Forst Brandenburg, Fachbereich Liegenschaften, Forstweg 8, 14806 Bad Belzig

1. Lage und Erschließung des Bauvorhabens

Das Bauvorhaben befindet sich im Wildpark Potsdam auf dem Grundstück Wildpark 2, 14471 Potsdam. Die Grillhütte ist als öffentlich genutztes Freizeitgebäude inmitten des Wildparks gelegen, eingebettet in ein weitläufiges Waldgebiet mit naturnahem Umfeld und Tiergehegen.

Die Liegenschaft ist über öffentliche Straßen bis zum Wildpark Potsdam erreichbar. Die letzte Wegstrecke auf dem Parkgelände erfolgt über interne Erschließungswege, die ausschließlich für den Baustellenverkehr genutzt werden können. Es handelt sich dabei um eingeschränkt befahrbare Zufahrten innerhalb des Wildparkgeländes, auf die bei der Planung der Baustellenlogistik besondere Rücksicht zu nehmen ist. Die Transportwege sind mit dem Bauherrn bzw. der örtlichen Bauleitung abzustimmen.

Es ist zu beachten, dass das Baufeld sich im aktiven Parkbetrieb befindet. Der laufende Besucherbetrieb sowie die Haltung von Wildtieren im unmittelbaren Umfeld erfordern eine besonders sorgfältige Baustellenorganisation.Witterungsbedingte Einschränkungen der Zufahrt sind insbesondere in der Winterperiode möglich.

Die Baustellenzufahrt, die Anlieferung und Lagerung von Baumaterialien sowie die Organisation des Baustellenbetriebs sind entsprechend zu planen und mit besonderer Sorgfalt durchzuführen. Die Umgebung ist ökologisch sensibel - sämtliche Maßnahmen haben unter größtmöglicher Rücksichtnahme auf das bestehende Ökosystem, die angrenzende Vegetation sowie den laufenden Wildparkbetrieb zu erfolgen.

2. Art und Umfang der Baumaßnahme

Die Baumaßnahme umfasst den Umbau und die Sanierung der bestehenden sechseckigen Grillhütte im Wildpark Potsdam. Das Gebäude soll unter Beibehaltung der vorhandenen senkrechten Tragstruktur (Stützen, Stützverbinder, Wände) mit einem vollständig neuen Dachtragwerk und einer neuen Eindeckung aus Metallschindeln versehen werden. Die Arbeiten umfassen im Einzelnen:

Baustelleneinrichtung (Titel 01):

Einrichten, Vorhalten und Räumen der Baustelle inkl. aller erforderlichen Maßnahmen
Aufstellung eines standsicheren Arbeitsgerüstes nach [DIN EN 12811-1] rund um den Sechseck-Pavillon, Einrüstfläche ca. 53 m², Standzeit ca. 4 Wochen
Bereitstellung einer WC-Kabine für die Vorhaltedauer der Baumaßnahme (mind. 4 Wochen)
Bereitstellung undEntsorgung von Abfallcontainern: 2 × 7 m³ für Holzabfälle (AVV 170201) sowie 1 × 3 m³ für Dachpappenabfälle (AVV 170302)
Abbruch- und Dachdeckungsarbeiten (Titel 02):

Abbruch undEntsorgung der bestehenden Dacheindeckung aus Dachpappenschindeln einschließlich aller Befestigungsmittel, ca. 57 m²
Demontage vorhandener Blechabdeckungen am Eingangsbereich (beidseitig), ca. 4 lfm
Abbruch der bestehenden Dachschalung (Dachbretter) einschließlich aller Befestigungsmittel, ca. 57 m²
Entsorgung sämtlichen Abbruchmaterials gemäß geltenden Vorschriften (KrWG, LAGA, GewAbfV)
Holzbauarbeiten - Bestand (Titel 03):

Demontage der bestehenden Sparren (Rundhölzer), ca. 7Stück à ca. 4 m
Demontage der bestehenden Pfetten und Ringbalken, ca. 3 Stück à ca. 3 m
Kürzung vorhandener Dachsparren aus Rundholz (Ø ca. 14 cm) um jeweils 50 cm im Traufbereich,14Stück
Demontage der Bestandspfetten im Eingangsbereich, ca. 3 Stück
Lieferung und Einbau neuer Sparren im Eingangsbereich aus Rundholz, ca. 2 Stück à ca. 3,50 m, Querschnitt nach statischer Berechnung
Lieferung und Einbau neuer Pfetten im Eingangsbereich aus Rundholz, ca. 2 Stück à ca. 3,50 m, Querschnitt nach statischer Berechnung
Sorgfältige Prüfung und Dokumentation aller senkrechten Stützen, Stützverbinder und Wände auf Tragfähigkeit und Schadensfreiheit (Pos. 03.7)
Punktuelle Ausbesserung/Instandsetzung schadhafter Stellen als Bedarfsposition (ca. 8 Std. Stundenlohnarbeiten, Pos. 03.8)
Temporäre Sicherung der Bestandskonstruktion während der gesamten Abbruch- und Neubauphase (Pos. 03.9)

Neubau Dachtragwerk und Unterkonstruktion (Titel 04):

Erstellen der statischen Berechnung und Werkplanung für die gesamte neue Dachkonstruktion durch zugelassenen Tragwerksplaner (Pos. 04.1); Vorlage vor Ausführungsbeginn ist Bedingung für Baubeginn
Neubau eines sechseckigen, schrägen Hauptdaches mit mittig leicht nach oben gewölbten waagerechten Außenrändern
Sparren/Haupttragprofile aus Rundholz (Ø ca. 14-18 cm), ca. 7 Stück à ca. 3,50 m, Querschnitt und Anzahl nach Statik
Pfetten/Ringträger aus Rundholz zur Aussteifung und als Auflager, ca. 2 Stück, die gewölbte Außenrandgeometrie abbildend
Dachschalung aus Rauspund nach [DIN EN 300], Dicke mind. 24 mm, ca. 50 m²
Abdichtungs-/Unterspannbahn nach [DIN EN 13984], sd-Wert = 0,3 m, ohne Dachpappe, ca. 52 m²

Neue Dacheindeckung aus Metallschindeln (Titel 05):

Konterlattung, Nadelholz KVH30 × 50 mm, ca. 120lfm
Traglattung, Nadelholz KVH 30 × 50 mm, ca. 200 lfm
Lieferung und fachgerechtes Verlegen von Metallschindeln (Aluminium oder Stahl mit hochwertiger Beschichtung), ca. 50 m²; Oberfläche und Farbe nach Wahl des AG, Muster vor Ausführung vorzulegen
Traufblech/Tropfkantenprofil, ca. 26 lfm
Gratbleche/Gratabdeckung an6 Gratlinien, ca. 24 lfm (24 × 2 Schenkel à 150 mm)
Oberer Randabschluss/Anschlussblech an Dachaufsatz, ca. 4 lfm (Umfang der oberen Öffnung, Dm ca. 1, m)
Dachaufsatz (Laterne) aus Metall oder KVH-Holz, Höhe ca. 50 cm, sechseckig oder rund, mit seitlichen Öffnungen für Lichtgewinn und Rauchabzug inkl. Insektenschutzgitter (Maschenweite = 2 mm)
Obere Endplatte als gebogene Metallplatte, ca. 180 × 160 cm, Edelstahl V2A (1.4301) oder Aluminium = 2mm, Oberfläche gebürstet oder roh nach Wahl des AG (Muster vor Ausführung)
Entwässerung/Wasserableitung Dachaufsatz (pauschal)
Befestigungsmaterial und Kleinteile (pauschal), alle Befestigungsmittel inEdelstahl A2/A4

3. Baustelleneinrichtung und besondere Hinweise

Baustrom und Bauwasser werden vom Auftraggeber bereitgestellt; Verteilung innerhalb der Baustelle ist Aufgabe des AN
Sorgfältiger und sparsamer Umgang mit den bereitgestellten Ressourcen ist zwingend erforderlich
-Entsorgung von Dachpappenabfällen (AVV 170302) und Holzabfällen (AVV 170201) gemäß gesetzlichen Vorgaben (KrWG, GewAbfV, LAGA PN 98)
Schadstoffuntersuchung: Vor Beginn der Abbrucharbeiten ist eine Beprobung der Bestandsdachhaut (Dachpappenschindeln) auf Asbest und teerhaltige Bitumenmaterialien (PAK) durchzuführen; Ergebnis vor Arbeitsbeginn der Bauleitung vorzulegen (TRGS 519, TRGS 521)
Besondere Berücksichtigung des Natur- und Landschaftsschutzes sowie der Belange des laufenden Wildparkbetriebs
Absicherung der Baustelle über die gesamte Bauzeit; Besuchersicherheit ist jederzeit zu gewährleisten; Sicherheitsabsperrungen zum Schutz von Besuchern und Wildtieren sind einzurichten und vorzuhalten
Lärmemissionen und Erschütterungen sind auf ein Mindestmaß zu begrenzen, insbesondere im Hinblick auf die Tierhaltung im direkten Umfeld
Lagerung von Materialien und Geräten ausschließlich auf mit der Bauleitung abgestimmten Stellflächen innerhalb des Baufeldes
Die Brutzeit wildlebender Vögel (ca. März bis August) ist bei der Terminplanung zu berücksichtigen; Abbrucharbeiten in diesem Zeitraum sind vorab mit der zuständigen Naturschutzbehörde abzustimmen

4. Allgemeine Hinweise

4. Allgemeine Hinweise
Ausführung nach den anerkannten Regeln der Technik. Gültige Normen, Vorschriften und Richtlinien sind einzuhalten, insbesondere:

Norm / Regelwerk Anwendungsbereich
[DIN EN 1995-1-1 (EC5)] - Demessung und Konstruktion von Holzbauten
[DIN EN 1993-1-1 (EC 3)] - Bemessung und Konstruktion von Stahlbauten
[DIN EN 1991]- Einwirkungen auf Tragwerke (Eigen-, Schnee-, Windlasten)
[DIN68800]- Holzschutz - Schutzmaßnahmen im Hochbau
[DIN EN 338] - Bauholz - Festigkeitsklassen
[DIN EN 12811-1] - Temporäre Konstruktionen - Arbeitsgerüste
[DIN EN 13984] - Diffusionsoffene Unterspannbahnen
[DIN EN 14783] - Vollflächig unterstützte Metalleindeckungen
[DIN18334] - ATV VOB/C - Zimmerer- und Holzbauarbeiten
[DIN 18338] - ATV VOB/C - Dachdeckungs- und Dachabdichtungsarbeiten
[DIN 18360] - ATV VOB/C - Metallbauarbeiten
[DIN 18459] - ATV VOB/C - Abbruch- und Rückbauarbeiten
[DIN 18299] - ATV VOB/C - Allgemeine Regelungen
[DIN EN ISO 1461] - Feuerverzinken - Anforderungen und Prüfung
[BaustellV] - Sicherheit und Gesundheitsschutz auf Baustellen
[DGUV Vorschrift 38] - Bauarbeiten
[TRBS 2121] - Gefährdung durch Absturz
[TRGS 519/521/524] - Schadstoffschutz bei Abbrucharbeiten
[GewAbfV / KrWG / LAGA PN 98] - Abfallentsorgung und Nachweispflichten
BbgBO (Brandenburgische Bauordnung) - Landesbaurecht
VOB/B und VOB/C (aktuelle Fassung) - Vertragsgrundlage

Alle Arbeiten sind vor Ausführung mit der örtlichen Bauleitung abzustimmen
Terminpläne und Fristen sind verbindlich einzuhalten
Koordination mit anderen Gewerken sowie mit dem Wildparkbetrieb ist sicherzustellen
Änderungen gegenüber der Ausschreibung bedürfen der schriftlichen Zustimmung des Auftraggebers
Alle verwendeten Baustoffe und Systeme müssen gültige Zulassungen besitzen (CE-Kennzeichnung, ETA,Ü-Zeichen)
Verdeckte Leistungen (Abdichtungslagen, Holzschutzmaßnahmen) sind rechtzeitig zur Abnahme anzumelden

Annahmen:

Sechseckige Grundfläche der Grillhütte ist bereits vorhanden; Abmessungen aus Bestandsplänen zu entnehmen
Bestehende Stützen und Wände wurden noch nicht geprüft; Zustand vor Abriss der Dachkonstruktion durch befähigte Person zu beurteilen
Dachbegrünung als extensive Ausführung (Sedum), kein intensives Gründach
Statischer Nachweis der Dachkonstruktion liegt noch nicht vor; ist durch AN zu beauftragen oder separat auszuschreiben
Nächste Schritte:

Statischen Nachweis für neue Dachkonstruktion beauftragen
Bestandsaufnahme der zu erhaltenden Tragelemente durch Zimmerermeister oder Tragwerksplaner vor Ausschreibungsabschluss durchführen
Abstimmung mit dem Wildpark Potsdam hinsichtlich Betriebszeiten und Sperrfristen während der Bauausführung
Entsorgungsnachweis für Dachpappenabbruch (ggf. Schadstoffuntersuchung bei älteren Beständen) klären

## Technische Vorbemerkungen und besondere Hinweise
Technische Vorbemerkungen und besondere Hinweise

Bauvorhaben: Umbau und Sanierung Grillhütte, Wildpark Potsdam
Bauort:  Wildpark 2, 14471 Potsdam
Bauherr: Landesbetrieb Forst Brandenburg,Fachbereich Liegenschaften, Forstweg 8, 14806 Bad Belzig

1. Allgemeine technische Vorbemerkungen

Die nachfolgenden technischen Vorbemerkungen und besonderen Hinweise gelten gewerkübergreifend für alle am Umbau und der Sanierung der Grillhütte im Wildpark Potsdam beteiligten Firmen. Ziel ist die einwandfreie, fachgerechte und koordinierte Durchführung der Arbeiten unter Beachtung aller relevanten Vorschriften, Normen und örtlichen Gegebenheiten.

Der Ausschreibung liegen, soweit nicht ausdrücklich anders erwähnt, die entsprechenden DIN-Vorschriften und die VOB in ihrer derzeit gültigen Fassung zugrunde. Es wird besonders auf die nachstehenden DIN-Normen undRichtlinien hingewiesen:

Baustelleneinrichtung

[BaustellV] - Sicherheits- und Gesundheitsschutz auf Baustellen
[ArbSchG] - Allgemeine Anforderungen zur Arbeitssicherheit
ASR A1.3 / ASR A1.8 / ASR A5.2 - Sicherheitskennzeichnung, Verkehrswege, Sanitäreinrichtungen
[DIN 18299] - ATV VOB/C, allgemeine Regelungen
[DGUV Vorschrift 38] - Bauarbeiten (ehemals BGV C22)

- Sicherheits- und Gesundheitsschutzkennzeichnung
- Verkehrswege auf Baustellen
- Sanitäreinrichtungen auf Baustellen

DIN 18299
Allgemeine Regelungen für Bauleistungen - Vorbereitende Maßnahmen

DGUV Vorschrift 38
Bauarbeiten (ehemals BGV C22)

Gerüstbau

DIN EN 12811
Temporäre Konstruktionen für Bauwerke - Arbeitsgerüste

DIN EN 12810
Fassadengerüste aus vorgefertigten Bauteilen

TRBS 2121Teil 1 & 2
Gefährdung durch Absturz - Technische Regeln für Betriebssicherheit

DIN 4420 (teilweise ersetzt durch EN-Normen)
Sicherheitsanforderungen an Arbeits- und Schutzgerüste

DGUV Information 201-011
Sicherheit von Gerüsten

DGUV Regel 101-014
Einsatz von Gerüsten

Abbruch- und Rückbauarbeiten (Dachhaut, Unterkonstruktion)

DIN 18459
Abbruch- und Rückbauarbeiten - ATV VOB/C

TRGS 519/ 521/ 524

- Asbest: Schutzmaßnahmen
- KMF: Schutzmaßnahmen
- Schadstoffbelastete Bereiche

LAGA PN 98/ TRGS 201/ GewAbfV
Entsorgungs- und Nachweispflichten für Bauabfälle

DIN 19698
Rückbau von Bauwerken - Vorgehensweise, Sortierung, Entsorgung

DGUV Regel 101-004 (ehemals BGR 128)
Arbeiten in kontaminierten Bereichen

Holzbauarbeiten (Sparren, Pfetten, Dachkonstruktion)

DIN EN 1995-1-1 (Eurocode 5)
Bemessung und Konstruktion von Holzbauten

DIN 68800
Holzschutz - Schutzmaßnahmen im Hochbau

DIN 18334
Zimmerer- und Holzbauarbeiten - ATV VOB/C

DIN EN 338
Bauholz für tragende Zwecke - Festigkeitsklassen

DIN EN 14080
Brettschichtholz und Balkenschichtholz - Anforderungen

Metallbauarbeiten (Dachunterkonstruktion, Dachabschluss, Dachaufsatz)

DIN EN 1993-1-1 (Eurocode 3)
Bemessung und Konstruktion von Stahlbauten

DIN 18360
Metallbauarbeiten - ATV VOB/C

DIN EN ISO 1461
Feuerverzinken - Anforderungen und Prüfung

DIN EN 10025
Warmgewalzte Erzeugnisse aus Baustählen

Dachdeckungsarbeiten und Abdichtung (Metalleindeckung ohne Dachpappe)

DIN 18338
Dachdeckungs- und Dachabdichtungsarbeiten - ATV VOB/C

DIN 18531
Dachabdichtungen - Anforderungen, Planung, Ausführung

DIN EN 14783
Vollflächig unterstützte Dachdeckungs- und Wandbekleidungselemente aus Metall

Fachregel des ZVDH
Fachregeln für Abdichtungen, Metalldachdeckungen

Dachbegrünung

DIN 1986-100
Entwässerungsanlagen für Gebäude und Grundstücke

FLL-Richtlinie
Dachbegrünungsrichtlinien - Forschungsgesellschaft Landschaftsentwicklung Landschaftsbau e. V. (aktuell gültige Fassung)

DIN 18195 (ggf. ergänzend)
Abdichtung von Bauwerken - Allgemeines

Sonstige maßgebliche Vorschriften

Es gelten die für das jeweilige Gewerk maßgeblichen:

- DIN-, DIN EN- und DIN EN ISO-Normen
- Anwendbare VDI- und VDE-Vorschriften
- Landesbauordnung Brandenburg (BbgBO)
- Weiteren einschlägige gültige Vorschriften,Richtlinien und Hinweise
- Der aktuelle Stand der Technik für die Ausführung von Bauleistungen
- Die Baustellenverordnung in der aktuellen Fassung
- Das Abfallbeseitigungsgesetz und die Ersatzbaustoffverordnung
- Die Regeln der Berufsgenossenschaft und der Gemeindeunfallversicherer

jeweils in ihrer aktuellen, letzten Fassung.

Technische Spezifikationen wie nationale Normen, mit denen europäische Normen umgesetzt werden, europäische technische Zulassungen, gemeinsame technische Spezifikationen und internationale Normen beziehen sich auch ohne gesonderten Gleichwertigkeitszusatz auf gleichwertige technische Spezifikationen.

Abweichungen und technische Änderungen dürfen nur nach Rücksprache mit der Bauleitung und schriftlicher Zustimmung vorgenommen werden.
Der Schutz bestehender Bauteile (insbesondere der senkrechten Stützen, Stützverbinder und senkrechten Wände), angrenzender Oberflächen und Freiflächen ist sicherzustellen. Schäden durch unsachgemäße Arbeiten sind vom Verursacher zu beheben.
Jeder Unternehmer ist verpflichtet, seine Arbeiten mit den Vor- und Nachfolgegewerken abzustimmen, um zeitliche und technische Kollisionen zu vermeiden.
Für Materiallagerung und Baustelleneinrichtung sind nur die vorgesehenen und freigegebenen Flächen zu nutzen.

2. Baustellenlogistik und Zugänglichkeit

Die Baustelle befindet sich im Wildpark Potsdam, einem öffentlich zugänglichen und besucherfrequentierten Bereich. Die Anlieferung erfolgt ausschließlich über die von der Bauleitung freigegebenen Zufahrten.
Große Lieferfahrzeuge oder Spezialtransporte sind rechtzeitig mit der Bauleitung undggf. mit der Wildparkverwaltung abzustimmen.
Der Baustellenbetrieb ist so zu organisieren, dass Besucher- und Rettungswege sowie Zufahrten jederzeit freigehalten werden.
Sicherheitsabsperrungen zum Schutz von Besuchern und Wildtieren sind in ausreichendem Umfang einzurichten und während der gesamten Bauzeit zu unterhalten.
Lagerflächen und Wendemöglichkeiten sind eingeschränkt - logistische Maßnahmen sind entsprechend vorzubereiten und mit der Bauleitung abzustimmen.

3. Umwelt- und Naturschutz

Die Baustelle liegt im Wildpark Potsdam, einem geschützten Natur- und Erholungsbereich. Jeder Unternehmer hat während der Arbeiten größtmögliche Rücksicht auf die Umgebung, das angrenzende Ökosystem und den Wildbestand zu nehmen.

Eingriffe in die Vegetation und Bodenversiegelungen sind auf das absolut notwendige Maß zu begrenzen.
Es ist strikt darauf zu achten, dass keine gefährlichen Stoffe (insbesondere Schmiermittel, Kraftstoffe, Farben, Lösemittel) in das Erdreich oder in Gewässer gelangen.
Alle Baustellenabfälle sind nach geltenden Vorschriften zu trennen und umweltgerecht zu entsorgen.
Bei Verdacht auf Bodenverunreinigungen oder Schadstofffreilegungen ist die Bauleitung unverzüglich zu informieren; die Arbeiten sind in diesem Bereich sofort einzustellen.
Die Brutzeit wildlebender Vögel (ca. März bis August) ist bei der Terminplanung zu berücksichtigen. Abbrucharbeiten in diesem Zeitraum sind mit der zuständigen Naturschutzbehörde abzustimmen.

4. Arbeitsschutz und Sicherheit

Für die Einhaltung des Arbeitsschutzes ist jede Firma eigenverantwortlich zuständig.
Das Tragen der persönlichen Schutzausrüstung (PSA) ist verpflichtend, insbesondere bei Abbruch- und Dacharbeiten (Absturzsicherung, Schutzhelm, Sicherheitsschuhe,ggf. Atemschutz).
Die Baustellenordnung und alle SiGe-Koordinationsvorgaben sind einzuhalten.
Bei Dacharbeiten sind geeignete Absturzsicherungsmaßnahmen nach TRBS 2121 zu treffen; Arbeiten ohne gesicherte Zugänge und Absturzsicherung sind nicht zulässig.
Bei Unfällen, Beinaheunfällen oder sicherheitsrelevanten Beobachtungen ist umgehend die Bauleitung zu informieren.

5. Ausführung, Qualität und Abnahme

Alle verwendeten Baustoffe und Systeme müssen gültige Zulassungen (z. B. ETA, Ü-Zeichen, CE-Kennzeichnung) besitzen.
Vor Beginn sind Ausführungspläne, Details (insbesondere Dachanschlüsse, Dachaufsatz mit Rauchabzugsöffnungen, Begrünungsaufbau) und Schnittstellen zu prüfen. Bei Unklarheiten ist Rücksprache mit der Bauleitung zuhalten.
Eigenmächtige Änderungen führen zur Ablehnung der Leistung undggf. zu kostenpflichtigem Rückbau.
Die Übergabe erfolgt in sauberem, funktionsfähigem und mängelfreiem Zustand.
Verdeckte Leistungen (z. B. Abdichtungslagen, Dränageschichten der Dachbegrünung, Holzschutzmaßnahmen) sind rechtzeitig zur Abnahme anzumelden, um Rückbauten zu vermeiden.
Die Tragfähigkeit der erhaltenen senkrechten Stützen, Stützverbinder und Wände ist vor Wiederverwendung nachzuweisen und zu dokumentieren.

6. Baustellenversorgung

Baustrom und Bauwasser werden durch den Auftraggeber (Landesbetrieb Forst Brandenburg) bereitgestellt.
Die Verteilung innerhalb der Baustelle (z. B. Unterverteilungen, Schlauchleitungen) ist Aufgabe der ausführenden Gewerke.
Sorgfältiger und sparsamer Umgang mit Ressourcen ist zwingend erforderlich. Fahrlässige Verschwendung kann nachberechnet werden.

Zitate: Allgemeines Bauwissen auf Basis angegebener DIN-Normen, Eurocodes, VOB/C, FLL-Richtlinie und DGUV-Vorschriften.

Annahmen:
- Schadstoffstatus der bestehenden Dachhaut (Dachpappenschindeln) ist noch nicht bekannt - Beprobung vor Abbruch empfohlen
- Statischer Nachweis für neue Dachkonstruktion inkl. Dachbegrünungsauflasten liegt noch nicht vor
- Genehmigungspflicht nach BbgBO ist mit der zuständigen Baubehörde zu klären

Nächste Schritte:
- Schadstoffgutachten (Asbest, PAK) für bestehende Dachhaut beauftragen
- Tragwerksplaner für Holz-/Metallkonstruktion und Dachbegrünungsauflast beauftragen
- Abstimmung mit Wildparkverwaltung und Naturschutzbehörde hinsichtlich Brutzeiten und Baustellenzufahrt
- Baugenehmigung bzw. Genehmigungsfreistellung nach BbgBO prüfen undggf. beantragen

## 01 Grillhütte Umbau Sanierung

### Titel 01 Baustelleneinrichtung

**01.1 Baustelleneinrichtung und -räumung**
*** Pauschalposition
Baustelleneinrichtung und -räumung
Einrichten, Vorhalten und Räumen der Baustelle, einschließlich
aller erforderlichen Maßnahmen wie:
 - Auf- und Abbau von Gerüsten/Arbeitsbühnen
 - Baustellenzufahrt/-absicherung
 - Schutz angrenzender Bauteile und Bestandskonstruktion
 - Aufstellen von Abfallcontainern
 - Vorhaltenaller erforderlichen Geräte und Werkzeuge
 - abschließende Reinigung der Baustelle
Menge: 1,000 psch

**01.2 Gerüst / Arbeitsgerüst**
Gerüst / Arbeitsgerüst
Aufstellen, Vorhalten und Abbauen eines standsicheren Arbeitsgerüstes nach DIN EN 12811-1 rund um den Sechseck-Pavillon, einschl. allererforderlichen Verankerungen, Auflagen und Absturzsicherungen.Standzeit ca. 4 Wochen (in Abstimmung mit Bauleitung).
Höhe einzurüstender Fläche: H: 2m, Seitenlängen 4,385 m
Standfläche : eben, normal belastbar
Verwendungszweck : Arbeitsgerüst
Zugang : mit Leiter (LA)
Höhenklasse : H1

Lastklasse : 3 (bis 2 kN/m²)
Menge:  ca. 53 m² (eingerüstete Dachfläche)
Grundvorhaltung: 4 Wo
Menge: 53,000 m²

**01.3 Gerüst / Arbeitsgerüst Verlängerung Vorhaltedauer 2**
Gerüst / Arbeitsgerüst - Verlängerung Vorhaltedauer 2 Wochen

Verlängerung der Standzeit des Arbeitsgerüstes nach DIN EN 12811-1
um 2 Wochen über die ursprünglich kalkulierten 4 Wochen hinaus.
Leistungsumfang entspricht Pos. 01.2 (Sechseck-Pavillon, H: 2 m,
Seitenlängen 4,385 m), einschließlich aller Standsicherheits- und
Absturzsicherungsmaßnahmen während der Verlängerungszeit.
EP entspricht der anteiligen Vorhaltepauschale (2/4 der Ursprungsposition).

Vorhaltedauer: 2 Wo
Menge: 106,000 m²Wo

**01.4 WC-Kabine aufstellen**
WC-Kabine, antransportieren, aufstellen und nach Beendigung der Bauarbeiten beseitigen.
Nutzung durch die am Bau beteiligten Firmen.
Ausstattung:

- Innenleuchte
- Spiegel
- WC-Anlage und Handwaschbecken mit Zubehör

Grundvorhaltung: 4 Wo.
Menge: 1,000 St

**01.5 WC-Kabine Verlängerung Vorhaltedauer 2 Wochen**
WC-Kabine - Verlängerung Vorhaltedauer 2 Wochen

Verlängerung der Vorhaltedauer der WC-Kabine (gem. Pos. 01.3)
um 2 Wochen über den Mindestzeitraum von 4 Wochen hinaus.
Ausstattung unverändert: Innenleuchte, Spiegel,
WC-Anlage und Handwaschbecken mit Zubehör.
EP entspricht der anteiligen Vorhaltepauschale (2/4 der Ursprungsposition).

Vorhaltedauer: 2 Wo
Menge: 2,000 Wo

**01.6 Bauschuttcontainer, Holzabfälle, 7,00m³ aufstellen**
Aufstellung eines 7m³ Bauschuttcontainers für Holzabfälle (AVV-Nummer: 170201), inkl. lieferung, Aufstellung und Abholung, sowie Entsorgung der Holzabfälle gemäß Vorschriften.
Menge: 2,000 St

**01.7 Bauschuttcontainer, Dachpappeabfälle, 3,00m³ aufstellen**
Aufstellung eines 3m³ Bauschuttcontainers für Dachpappeabfälle (AVV-Nummer: 170302), inkl. Lieferung, Aufstellung und Abholung, sowie Entsorgung der Dachpappenabfälle gemäß Vorschriften.
Menge: 1,000 St

**01.8 Bauzaun aufstellen und vorhalten**
Bauzaun aufstellen und vorhalten

Bauzaun - Mobilzaun aufstellen, vorhalten und räumen
Liefern, Aufstellen, Vorhalten und Abräumen eines mobilen Bauzaunes (Mobilzaun) nach [DIN EN 13374] / DGUV Vorschrift 38, einschließlich:

Betonstein-Steckfüße (mind. 25 kg/Fuß) für freistehende Aufstellung
Windverband-/Querverbindungselemente nach Erfordernis
Kennzeichnung gem. RSA/StVO, soweit erforderlich
Abräumen, Demontage und Abtransport nach Bauende
Zaunhöhe: 2,00 m
Grundvorhaltung: 4 Wo
Menge: 80,000 m

**01.9 Bauzaun Verlängerung Vorhaltedauer 2 Wochen**
Bauzaun - Verlängerung Vorhaltedauer 2 Wochen
Verlängerung der Standzeit des Mobilzaunes (gem. Pos. 01.8) um 2 Wochen über die ursprünglich kalkulierten 4 Wochen hinaus.
Leistungsumfang und Ausstattung entspricht Pos. 01.8 (L = 80 m, H = 2,00 m).
EP entspricht der anteiligen Vorhaltepauschale pro m·Woche.
Vorhaltedauer: 2 Wo
Menge: 160,000 mWo

**01.10 Baustellentor aufstellen, vorhalten und räumen**
Baustellentor - aufstellen, vorhalten und räumen
Liefern, Aufstellen, Vorhalten und Abräumen eines zweiflügeligen Baustellentores, passend an den Mobilzaun nach Pos. 01.8, einschließlich:

Torflügel verzinkt, zweiflügelig, Durchfahrtsbreite ca. 4,00 m, H = 2,00 m
Pfosten mit Betonstein-Steckfüßen, standsicher aufgestellt
Schlosskette mit Vorhängeschloss
Demontage und Abtransport nach Bauende
Grundvorhaltung: 4 Wo
Menge: 1,000 St

**01.11 Baustellentor Verlängerung Vorhaltedauer 2 Wochen**
Baustellentor - Verlängerung Vorhaltedauer 2 Wochen
Verlängerung der Standzeit des Baustellentores (gem. Pos. 01.10) um 2 Wochen über die ursprünglich kalkulierten 4 Wochen hinaus.
Ausstattung und Leistungsumfang unverändert gem. Pos. 01.10.
EP entspricht der anteiligen Vorhaltepauschale (2/4 der Ursprungsposition).

Vorhaltedauer: 2 Wo
Menge: 2,000 Wo

**01.12 Grundvorhaltung Baustrom**
Grundvorhaltung Baustrom

- Anschluss an Bestandsgebäude
Einrichten, Vorhalten und Rückbauen der Baustromeinspeiseeinrichtung durch Anschluss an das Bestandsgebäude.
Leistungsumfang:
- Anschluss an vorhandenen Hausanschluss/Unterverteiler im
  Bestandsgebäude (Einspeisung durch Elektrofachkraft,
  Abstimmung mit Gebäudeeigentümer/Netzbetreiber)
- Verlegen eines Anschluss-Kabels, Typ NYY-J5× 16 mm²oder gleichwertig, Länge ca. 35 m, vom Einspeisepunkt
  im Bestandsgebäude bis zum Baustromverteiler
- Liefern, Aufstellen und Vorhalten eines zugelassenen
  Baustromverteilers (min. 63 A, mit FI-Schutzschalter,
  Steckdosen CEE 16 A / 32 A / 230 V, Beleuchtungsabgang)entsprechend DIN VDE 0100-704 und DGUV Vorschrift 3
- Vorhalten der gesamten Anlage betriebsbereit inkl.
  regelmäßiger Sichtprüfung
- Ordnungsgemäße Abmontage und Rückbau nach
  Baumaßnahme inkl. Wiederherstellung der
  Bestandsinstallation
- Menge:  1,000 St.

Grundvorhaltung: 4 Wo
Menge: 1,000 km

**01.13 Verlängerung Vorhaltedauer Baustrom**
Verlängerung Vorhaltedauer Baustrom

Verlängern der Vorhaltedauer der unter Pos. 1.12
beschriebenen Baustromeinrichtung über die
Grundvorhaltung hinaus.
Leistungsumfang:
- Weiterbetrieb und Vorhalten der vollständigen
  Baustromanlage (Kabel 35 m, Verteiler, Einspeisung)in betriebsfertigem Zustand
- Regelmäßige Sichtprüfung gemäß DGUV Vorschrift 3

Vorhaltedauer: 2 Wo
Menge: 2,000 Wo

### Titel 02 Dachdeckungsarbeiten

**02.1 Dachdeckung entfernen**
Dachdeckung entfernen
Abbruch der bestehenden Dacheindeckung, bestehend aus
Obere Lage: Dachpappenschindeln einschließlich aller Befestigungsmittel (Nägel, Klammern, Klebstoff)
Untere Lage: 1 Lage einfache Dachpappe (Bitumendachbahn, vollflächig verlegt oder genagelt), dienend als Unterlagsbahn / Trennlage zwischen Schalung und Dachpappenschindeln.
Vollständiges Ablösen und Entfernen der oberen Schindellage einschließlich aller Befestigungsmittel
Vollständiges Ablösen und Entfernen der unteren Dachpappenlage einschließlich aller Befestigungsmittel
Entfernen sämtlicher Befestigungsmittel (Nägel, Tacker-Klammern, ggf. Kaltkleber- oder Bitumenrückstände) aus der Holzschalung / Unterkonstruktion

Menge:  ca. 57 m²
Menge: 57,000 m²

**02.2 Entfernung vorhandener Blechabdeckungen am Eingang**
Blechabdeckungen am Eingangsbereich demontieren und entsorgen, doppelseitig.

Vorhandene Blechabdeckungen am Eingangsbereich der Holzhütte vollständig demontieren. Die Abdeckungen befinden sich beidseitig (doppelseitig) im Bereich des Dachüberstands am Eingang.

Leistungsumfang:

Sorgfältiges Lösen und Demontieren der vorhandenen Blechabdeckungen an beiden Seiten des Eingangsbereichs, einschließlich aller zugehörigen Befestigungsmittel (Schrauben, Nieten, Klammern o. Ä.)
Entfernung sämtlicher Unterkonstruktionen, Halterungen und Tragprofile, soweit diese ausschließlich der Blechabdeckung dienen
Rückstände von Dichtmassen, Klebern und Befestigungsmitteln am verbleibenden Holztragwerk bzw. an der Dachüberstandskonstruktion restlos entfernen
Menge: 6,000 m

**02.3 Dachschalung (Dachbretter) abbrechen**
Dachschalung (Dachbretter) abbrechen
Abbruch der bestehenden Dachschalung aus Holzbrettern, einschließlichaller Befestigungsmittel. Sorgfältige Demontage unter Beachtung der darunterliegenden Tragkonstruktion.
Menge: 57,000 m²

### Titel 03 Holzbauarbeiten

**03.1 Demontage beschädigter Sparren**
Demontage beschädigter Sparren
Demontage der beschädigten Sparren der Dachunterkonstruktion. Lösen aller Verbindungen (Nägel, Schrauben, Zapfen, Bolzen). Sorgfältige Demontage zur Schonung der senkrechten Stützen und der verbleibenden Tragkonstruktion. Sicherung der Gesamtstruktur während der Demontage gegen Einsturz.

Menge: 7 Stück (Anzahl örtlich prüfen)
Länge: 4 m
Menge: 7,000 St

**03.2 Pfetten demontieren**
Pfetten demontieren
Demontage der bestehenden Pfetten der Dachunterkonstruktion, einschließlich aller Verbindungsmittel.Kontrolle der Verbindungspunkte zu den senkrechten Stützen.
Menge:  3 Stück
Länge:  3m
Menge: 3,000 St

**03.3 Kürzung vorhandener Dachsparren**
Kürzung vorhandener Dachsparren

Vorhandene Dachsparren aus Rundholz,Ø ca. 14 cm,
um jeweils 50 cm im Traufbereich kürzen.
Leistungsumfang:
- Sparrenenden ausmessen und anzeichnen
- Fachgerechtes ablängen
- Schnittfläche nacharbeiten und ggf. Holzschutzmittel auf Schnittfläche auftragen
- Anfallende Schnittreste aufnehmen, sortieren und
  ordnungsgemäß entsorgen.

Rundholz-Durchmesser: ca. 14 cm

Kürzungsmaß:  50 cm je Sparren

Menge:  14 Stück
Menge: 14,000 St

**03.4 Bestandspfetten im Eingangsbereich demontieren**
Bestandspfetten im Eingangsbereich demontieren
Demontage der vorhandenen Pfetten im Eingangsbereich einschließlichaller Verbindungsmittel. Prüfung der Auflager und Anschlüsse.Menge:  ca. 2 Stk (Anzahl örtlich prüfen)
Menge: 3,000 St

**03.5 Neue Sparren im Eingangsbereich liefern und einbauen**
Neue Sparren im Eingangsbereich liefern und einbauen
Liefern und Einbauen neuer Sparren aus Rundholz, mit konstruktivem Holzschutz nach DIN 68800.Querschnitt und Abmessungen nach statischer Berechnung durchzugelassenen Tragwerksplaner.Einschließlich aller erforderlichen Verbindungsmittel (Winkelverbinder,Balkenschuhe, Schrauben, Bolzen etc.) inEdelstahl oder verzinkt.Anschluss an Bestandskonstruktion nach Vorgabe der Statik.
Menge: ca. 2 Stk (Anzahl und Querschnitt nach Statik)
Länge:  ca. 3,50 m
Menge: 2,000 St

**03.6 Neue Pfetten im Eingangsbereich liefern und einbauen**
Neue Pfetten im Eingangsbereich liefern und einbauen
Liefern und Einbauen neuer Pfetten ausRundholz.Querschnitt und Abmessungen nach statischer Berechnung.Einschließlich aller Verbindungsmittel und Anschlüsse.
Menge:  2 Stk (Anzahl und Querschnitt nach Statik)
Länge:  3,50 m
Menge: 2,000 m²

**03.7 Zustandsprüfung senkrechte Elemente**
*** Pauschalposition
*** Grundposition ZZ 1.0
Zustandsprüfung senkrechte Elemente
Eingehende Prüfung aller senkrechten Stützen auf Tragfähigkeit,Schadensfreiheit und Standsicherheit. Visuelle Inspektion undggf.zerstörungsfreie Prüfung bei Holzstützen. Dokumentation des Zustands mit Fotodokumentation und schriftlichem Prüfbericht. Abstimmung mit Tragwerksplaner.
Prüfung aller Stützverbinder und Anschlussbleche/-beschläge aufKorrosion, Verformungen und Tragfähigkeit. Dokumentation und Empfehlung zu Austausch oder Verbleib. Abstimmung mit Tragwerksplaner
Prüfung der senkrechten Wände auf Tragfähigkeit, Schadensfreiheit und Stabilität. Dokumentationdes Zustands
Menge: 1,000 psch

**03.8 Punktuelle Ausbesserung / Instandsetzung (Bedarfsposition)**
*** Wahlposition ZZ 1.1
Punktuelle Ausbesserung / Instandsetzung (Bedarfsposition)
Bedarfsposition: Punktuelle Ausbesserung schadhafter Stellen ansenkrechten Stützen, Verbindern oder Wänden, sofern Gesamtersatznicht erforderlich ist. Umfasst:- Auswechseln einzelner Holzbauteile- Ersatz korrodierter Verbindungsmittel- Verstärkungsmaßnahmen nach Vorgabe der StatikAbrechnung nach tatsächlichem Aufwand im Einvernehmen mit dem AG.Menge:  ca. 8 Std (Bedarfsposition, Stundenlohnarbeiten)
Menge: 8,000 h

**03.9 Sicherung der Bestandskonstruktion während der Bauphase**
*** Pauschalposition
Sicherung der Bestandskonstruktion während der Bauphase
Temporäre Abstützung und Sicherung der senkrechten Stützen und Wändewährend der gesamten Abbruch- und Neubauphase des Daches. EinschließlichLiefern, Aufstellen, Vorhalten und Rückbau aller erforderlichenHilfskonstruktionen (Stützjoche, Kopfbänder, Spanngurte etc.)
Menge: 1,000 psch

### Titel 04 Neubau des Daches - Unterkonstruktion

**04.1 Sparren / Haupttragprofile liefern und einbaue**
Sparren liefern und einbaue
Liefern und Einbauen der neuen schrägen Tragprofile (Sparren) für das sechseckige Dach.
Holz: Rundholz Stamm,Ø ca. 14 - 18 cm
Querschnitt und Abmessungen nach statischer Berechnung (Pos. 4.01).Einschließlich aller erforderlichen Verbindungsmittel, Anschlüssean Bestandsstützen und Befestigungen.
Menge:  ca. 7 Stk (Anzahl nach Statik, Länge ca. 3,5 m je Sparren)
Menge: 7,000 St

**04.2 Pfetten liefern und einbauen**
Pfetten  liefern und einbauen
Liefern und Einbauen der neuen Pfetten Aussteifung der Dachkonstruktion und als Auflager für die Schalung/Eindeckung. Material analog Pos. 4.02 (Holz).Querschnitt und Abmessungen nach statischer Berechnung.Die Pfetten müssen die gewölbte Geometrie der unteren und oberen waagerechten Außenränder abbilden (leicht nach obengewölbt zur Mitte hin).
Menge:  3 Stk
Menge: 3,000 St

**04.3 Dachschalung**
Dachschalung
Liefern und Montieren einer flächigen Unterlage auf der Unterkonstruktion als Auflager für die Dacheindeckung (Pos. 5).Variante  - Holzschalung: Rauspund  nach DIN EN 300,Dicke mind. 24 mm, auf Unterkonstruktion verschraubt.
Menge:  50 m²
Menge: 50,000 m²

**04.4 Abdichtung (Unterspannbahn / Trennlage)**
Abdichtung (Unterspannbahn / Trennlage)
Liefern und Verlegen einer geeigneten Abdichtung / Unterspannbahnals Schutzlage zwischen Schalung und Metalleindeckung.Diffusionsoffene Unterspannbahn nach DIN EN 13984, sd-Wert ≤ 0,3 m.KEINE Dachpappe. Überlappung mind. 10 cm, verklebt.Einschließlich aller Anschlüsse, Durchdringungen und Randabschlüsse.
Menge:  ca. 58 m² (inkl. Überlappung)
Menge: 52,000 m²

### Titel 05 Neue Dacheindeckung aus Metallschindeln

**05.1 Konterlattung**
Konterlattung

Titel: Konterlattung auf Dachschalung montieren
Beschreibung:
Liefern und Montieren von Konterlatten, Nadelholz KVH,
Querschnitt 30 × 50 mm, auf vorhandener Dachschalung
über Unterdeckbahn, in Sparrenrichtung.
Holz mindestens Sortierklasse S10 nach DIN 4074-1,
kesseldruckimprägniert (GK3.2 nach DIN 68800-1).
Befestigung mitEdelstahlschrauben 5, × 80 mm im
Abstand = 50 cm.
Hinterlüftungsquerschnitt mind. 200 cm²/lfm Traufe
sicherstellen.

Menge:  120 lfm (ca. 20Sparrenfelder × 5,4 m + Verschnitt)
Menge: 120,000 m

**05.2 Traglattung**
Traglattung

Traglattung für Metallschindeln montieren
Beschreibung:
Liefern und Montieren von Traglatten, Nadelholz KVH,
Querschnitt 30 × 50 mm, quer zur Sparrenrichtung auf
Konterlattung. Lattenabstand (Teilung) nach
Verlegeanleitung des Metallschindel-Herstellers
(typ. 300-370 mm Lattenabstand).
Holz mindestens Sortierklasse S10 nach DIN 4074-1.
Befestigung mit Edelstahlschrauben 4,5 × 60 mm,
je Kreuzungspunkt 2 Stück.
An Traufe doppelte Trauflatte (Aufdopplung) vorsehen.
Menge:  200 lfm
Menge: 200,000 m

**05.3 Metallschindeln liefern und verlegen**
Metallschindeln liefern und verlegen
Liefern und fachgerechtes Verlegen einer Dacheindeckung aus Metallschindeln auf der vorbereiteten Unterkonstruktion (Pos 1.05/2.05).
Material: Aluminiumschindeln oder Stahlschindeln mit hochwertigerBeschichtung (z.B. Polyester, PVDF oder Steingranulatbeschichtung).Materialstärke mind. 0,5 mm. Oberfläche und Farbe nach Wahl des AG(Muster vor Ausführung zur Freigabe vorlegen).Verlegung mit herstellerspezifischem Befestigungssystem, wind- undregensicher. Berücksichtigung der sechseckigen Dachgeometrie mitden gewölbten Rändern. Zuschnitt an Graten, Traufe und Firsteinschließlich.Befestigungsmittel in Edelstahl A2 oder materialgleich.

Menge:  57 m²
Menge: 50,000 m²

**05.4 Traufblech / Tropfkantenprofil**
Traufblech / Tropfkantenprofil

Traufblech an Dachtraufe montieren
Beschreibung:
Liefern und Montieren eines Traufblechs / Tropfkantenprofils
aus Aluminium oder Stahl verzinkt/beschichtet,
farblich passend zu Metallschindeln, Abwicklung ca. 200 mm.
Montage auf Trauflatte mit Edelstahl-Blindnieten oder
-schrauben. Stöße mind. 50 mm überlappend, in
Wasserabflussrichtung.
Unterkante über Dachrinne geführt.

Menge:  26lfm
Menge: 26,000 m

**05.5 Gratbleche / Gratabdeckung**
Gratbleche / Gratabdeckung

Gratabdeckung an 6 Gratlinien montieren
Beschreibung:
Liefern und Montieren von Gratblechen (Winkelprofil)
aus Aluminium oder Stahl verzinkt/beschichtet,
farblich passend zu Metallschindeln, Abwicklung ca. 300 mm
(150/150 mm Schenkel).
Montage auf Metallschindel-Oberfläche mit
Edelstahlschrauben und EPDM-Dichtscheiben.
Stöße mind. 100 mm überlappend, von Traufe zur Spitze
verlegt. Gratbleche unterseitig mit Schaumstoff-
Gratrolle oder Lüftungsband gegen Flugschnee und
Vogeleinflug abdichten.

Menge:  25 lfm
Menge: 25,000 m

**05.6 Oberer Randabschluss / Anschluss an Dachaufsatz**
Oberer Randabschluss / Anschluss an Dachaufsatz
Liefern und Montieren von Anschlussblechen am oberen Dachrand (Übergang zum Dachaufsatz, siehe Pos. 5.07). Material passend zu Pos. 5.03. Formgebung entsprechend der gewölbten Geometrie.Wasserdichter Anschluss an den Dachaufsatz.
Menge:  ca. 4 lfm (Umfang der oberen Öffnung, Dm ca. 1m)
Menge: 4,000 m

**05.7 Dachaufsatz (Laterne) Tragkonstruktion**
Dachaufsatz (Laterne) - Tragkonstruktion
Liefern und Montieren eines Dachaufsatzes (Laterne/Oberlicht) ausMetall oder Holz zwischen dem oberen Dachabschluss und der Abschlussplatte. Höhe ca. 50 cm.Konstruktion:- Senkrechte Stützen/Rahmen aus Metall (Stahl verzinkt oderEdelstahl) oder Holz (KVH C24, konstruktiver Holzschutz)- Seitliche Öffnungen für Lichtgewinn und Rauchabzug- Grundriss sechseckig oder rund, passend zur Dachgeometrie- Untere und obere Rahmen/Ringe zur Aussteifung einschließlich aller Verbindungsmittel und wasserdichtem Anschlussan die Hauptdachfläche (unten) und an die Abschlussplatte (oben).Abmessungen nach statischer Berechnung.
Menge:  1St
Menge: 1,000 St

**05.8 Seitliche Verkleidung / Öffnungsgestaltung Dachaufsatz**
Seitliche Verkleidung / Öffnungsgestaltung Dachaufsatz
Liefern und Montieren der seitlichen Verkleidung des Dachaufsatzesmit Öffnungen für Lichtgewinn und Rauchabzug. Gestaltung nachAbstimmung mit dem AG.Optionen (im Angebot zu benennen):a) Offene Lamellenkonstruktion (Metall, geneigt zur Regenabweisung)b) Gitter-/Lochblechverkleidung mit Insektenschutzgitterc) Kombiniert: Teilweise offen, teilweise verglast/durchsichtigEinschließlich Insektenschutzgitter (Maschenweite ≤ 2 mm,Edelstahloder Aluminium) an allen Öffnungen.
Menge:  ca. 3 m² (Gesamtfläche der Seitenverkleidung)
Menge: 3,000 m²

**05.9 Obere Endplatte (gebogene Satteldachplatte)**
Obere Endplatte (gebogene Satteldachplatte)
Lieferung und Montage einer gebogenen Metallplatte als oberer Abschluss des Daches. Leicht gebogen mit den Maßen 180x160 cm. Material: Edelstahl V2A (1.4301) oder Aluminium (mindestens 2 mm dick), Oberfläche gebürstet, oder roh nach Wahl des Auftraggebers. Muster zur Genehmigung vor der Ausführung. Befestigung an der Dachspitze (Pos. 5.07) mit Schrauben oder Nieten aus Edelstahl. Wasserdichte Verbindung mit dauerhaft flexiblem Dichtmittel.
Menge: 1 Stk.
Menge: 1,000 St

**05.10 Entwässerung / Wasserableitung Dachaufsatz**
*** Pauschalposition
Entwässerung / Wasserableitung Dachaufsatz
Herstellen einer fachgerechten Entwässerung des Dachaufsatz, sodass einlaufendes Regenwasser über die seitlichen Öffnungen kontrolliertauf die Hauptdachfläche geleitet wird. Einschließlich geneigterinnerer Abweisbleche und/oder Rinnen im Bereich des Dachaufsatzes.
Menge: 1,000 psch

**05.11 Befestigungsmaterial und Kleinteile (Pauschal)**
*** Pauschalposition
Befestigungsmaterial und Kleinteile (Pauschal)

Befestigungsmaterial, Dichtbänder, Kleinteile
Beschreibung:
Liefern sämtlicher Befestigungsmittel (Edelstahl A2/A4),
Dichtbänder (Butylband, EPDM), Schaumstoff-Gratrollen,
Sturmklammern und sonstiger Kleinteile für eine
fachgerechte und dauerhafte Ausführung.
Alle Befestigungsmittel ausEdelstahl (kein Kontaktkorrosionspotenzial mit Metallschindeln).
Menge: 1,000 psch
